# C ADORMIDERAS

- Propiedad del archivo: SOFT S.A.
- Formato: FIEBDC-3/2012
- Programa: Presto 12.04
- Fecha de los precios: 10/11/2000
- Divisa: EUR
- Costes indirectos: 6 %
- Código: C ADORMIDERAS
Importe: 104173.9

## C01 ACTUACIONES PREVIAS
Importe: 4394.16

**R01ATA070** m2 ALQ./INSTAL. 2 MESES. ANDAM. h<8 m.
612 m2 × 6.77 (7.18 con costes indirectos) = 4394.16
Alquiler durante dos meses, montaje y desmontaje de andamio metálico tubular de acero de 3,25 mm. de espesor de pared, galvanizado en caliente, con doble barandilla quitamiedo de seguridad, rodapié perimetral, plataformas de acero y escalera de acceso tipo barco, para alturas menores de 8 m., incluso p.p. de arriostramientos a fachadas y colocación de mallas protectoras, y p.p. de medios auxiliares y trabajos previos de limpieza para apoyos. Según normativa CE y R.D. 2177/2004 y R.D. 1627/1997.

| Código | Ud | Descripción | Rendimiento | Precio | Importe |
|---|---|---|---|---|---|
| M13AM010 | d. | m2. alq. andamio acero galvanizado (maquinaria) | 60 | 0.0400044238621 | 2.40 |
| M13AM020 | m2 | Montaje y desm. and. h<8 m. (maquinaria; 07/05/2015) | 1 | 2.9203229419297 | 2.92 |
| M13AM160 | d. | m2. alq. red mosquitera andamios (maquinaria) | 60 | 0.0100011059655 | 0.60 |
| M13AM170 | m2 | Montaje y desm. red andam. (maquinaria) | 1 | 0.8500940070686 | 0.85 |
|  |  | Total |  |  | 6.77 |

Claves: metal, auxiliar, desmontable, caliente, alquiler, mes, acero, montaje, rodapié, galvanizar, barandilla, perímetro, andamio, medio, doble, seguridad, escalera, apoyo, pared, previo, acceso, arriostramiento, fachada, colocación, malla, círculo, plataforma, trabajo, protección, limpieza, norma

| Medición | Uds. | Largo | Alto | Parcial |
|---|---|---|---|---|
|  | 1 | 120 | 5.1 | 612.00 |
| Total |  |  |  | 612 |

## C02 DERRIBOS Y DESMONTADOS
Importe: 10976.42

**D01KA080** m2 LEVANT. PAVIMENTOS POROSOS (02/05/2013)
80 m2 × 6.1 (6.47 con costes indirectos) = 517.60
M2. Levantado de pavimentos porosos con martillo compresor de 2000 l/min., i/retirada de escombros a pie de carga, maquinaria auxiliar de obra y p.p. de costes indirectos.

| Código | Ud | Descripción | Rendimiento | Precio | Importe |
|---|---|---|---|---|---|
| MAN007 | h | Peón ordinario (mano de obra; 14/05/2015) | 0.35 | 15.5 | 5.43 |
| U02AK001 | Hr | Martillo compresor 2.000 l/min (maquinaria; 02/05/2013) | 0.28 | 2.4 | 0.67 |
|  |  | Total |  |  | 6.1 |

| Medición | Uds. | Largo | Ancho | Parcial |
|---|---|---|---|---|
| Zanjas saneamiento | 2 | 20 | 0.8 | 32.00 |
|  | 4 | 15 | 0.8 | 48.00 |
| Total |  |  |  | 80 |

**E01DPS010** m2 DEMOL.SOLERAS H.A.<15cm.C/COMP.
80 m2 × 17.13 (18.16 con costes indirectos) = 1452.80
Demolición de soleras de hormigón ligeramente armado con mallazo, hasta 15 cm. de espesor, con compresor, incluso limpieza y retirada de escombros a pie de carga, sin transporte a vertedero o planta de reciclaje y con p.p. de medios auxiliares, sin medidas de protección colectivas.

| Código | Ud | Descripción | Rendimiento | Precio | Importe |
|---|---|---|---|---|---|
| MAN006 | h | Peón especializado (mano de obra; 14/05/2015) | 0.5 | 15.75 | 7.88 |
| MAN007 | h | Peón ordinario | 0.5 | 15.5 | 7.75 |
| M06CM030 | h. | Compre.port.diesel m.p. 5 m3/min 7 bar (maquinaria) | 0.22 | 4.68 | 1.03 |
| M06MR110 | h. | Martillo manual rompedor neum. 22 kg. (maquinaria) | 0.22 | 2.14 | 0.47 |
|  |  | Total |  |  | 17.13 |

Claves: transporte, solera, hormigón, protección, auxiliar, colectivo, medio, vertedero, limpieza, armadura, escombro, pie, compresor, mallazo, ligero, demolición, carga

| Medición | Uds. | Largo | Ancho | Parcial |
|---|---|---|---|---|
| Zanjas saneamiento | 2 | 20 | 0.8 | 32.00 |
|  | 4 | 15 | 0.8 | 48.00 |
| Total |  |  |  | 80 |

**E01DCC051J** m2 DEMOL.CUBRICIÓN FIBROCEMENTO/AMIANTO (14/05/2015)
787.5 m2 × 9.38 (9.94 con costes indirectos) = 7827.75
Demolición de cubrición de placas onduladas de fibrocemento con prsencia de amianto, incluidos caballetes, limas, canalones, remates laterales, encuentros con paramentos, etc., con medios y equipos adecuados. Incluso p/p de desmontaje de remates, canalones y bajantes, plan de trabajo, mediciones de amianto (ambientales y personales), limpieza, plastificado, etiquetado y paletizado de las placas en zona delimitada y protegida, retirada y carga mecánica del material desmontado sobre camión

| Código | Ud | Descripción | Rendimiento | Precio | Importe |
|---|---|---|---|---|---|
| MAN006 | h | Peón especializado | 0.3 | 15.75 | 4.73 |
| MAN007 | h | Peón ordinario | 0.3 | 15.5 | 4.65 |
|  |  | Total |  |  | 9.38 |

Claves: material, caballete, lima, canalón, remate, lateral, paramento, fibrocemento, manual, placa, desmontable, medio, carga, colectivo, ondulado, auxiliar, transporte, protección, pie, escombro, limpieza, demolición, cubrición, vertedero

| Medición | Uds. | Largo | Alto | Parcial |
|---|---|---|---|---|
|  | 1 | 750 | 1.05 | 787.50 |
| Total |  |  |  | 787.5 |

**E002222** m2 DEMOL. CUBRICIÓN PLACAS ONDULADAS TRASLÚCIDAS (14/05/2015)
72.5 m2 × 6.2 (6.57 con costes indirectos) = 476.33
Desmontaje de cobertura de placas onduladas traslúcidas de poliéster y elementos de fijación, sujeta mecánicamente sobre elemento estructural a menos de 20 m de altura, en cubierta inclinada a cuatro aguas con una pendiente media superior al 30%; con medios manuales. Incluso p/p de limpieza, acopio, retirada y carga manual de escombros sobre camión o contenedor.

| Código | Ud | Descripción | Rendimiento | Precio | Importe |
|---|---|---|---|---|---|
| MAN007 | h | Peón ordinario | 0.4 | 15.5 | 6.20 |
|  |  | Total |  |  | 6.2 |

| Medición | Uds. | Largo | Alto | Parcial |
|---|---|---|---|---|
|  | 1 | 50 | 1.45 | 72.50 |
| Total |  |  |  | 72.5 |

**E002223** m2 DESMONTAJE VIDRIOS ARMADOS EN LUCERNARIO (14/05/2015)
72.5 m2 × 6.98 (7.4 con costes indirectos) = 536.50
Desmontaje de vidrios armados de lucernario, con medios manuales, sin afectar a la estabilidad de los elementos constructivos contiguos. Incluso p/p de limpieza, acopio, retirada y carga manual de escombros sobre camión o contenedor.

| Código | Ud | Descripción | Rendimiento | Precio | Importe |
|---|---|---|---|---|---|
| MAN007 | h | Peón ordinario | 0.45 | 15.5 | 6.98 |
|  |  | Total |  |  | 6.98 |

| Medición | Uds. | Largo | Alto | Parcial |
|---|---|---|---|---|
|  | 1 | 50 | 1.45 | 72.50 |
| Total |  |  |  | 72.5 |

**AP01** m2 RETIRADA MARQUESINA (14/05/2015)
7 m2 × 12.66 (13.42 con costes indirectos) = 93.94
Desmontaje de marquesina tipo "visera", conformada por perfiles metálicos y elementos similares, anclados directamente al forjado/fachada, Incluso p/p de retirada, acopio y carga manual de escombros sobre camión o contenedor, con posterior aplicación de mortero de reparación tipo Sika Monotop 612 o equivalentes de propiedades adecuadas para mejorar las condiciones del cerramiento de hormigón en los puntos de anclaje de la visera -incluidos en el precio de la partida-.

| Código | Ud | Descripción | Rendimiento | Precio | Importe |
|---|---|---|---|---|---|
| MAN005 | h | Ayudante (mano de obra; 14/05/2015) | 0.8 | 15.83 | 12.66 |
|  |  | Total |  |  | 12.66 |

| Medición | Uds. | Parcial |
|---|---|---|
| Estimación | 7 | 7.00 |
| Total |  | 7 |

**R03IS020** m LEVANTADO BAJANTE (14/05/2015)
21.6 m × 3.12 (3.31 con costes indirectos) = 71.50
Levantado de bajante, incluso retirada de escombros y carga sobre camión, para posterior transporte a vertedero o planta de reciclaje.

| Código | Ud | Descripción | Rendimiento | Precio | Importe |
|---|---|---|---|---|---|
| MAN006 | h | Peón especializado | 0.198 | 15.75 | 3.12 |
|  |  | Total |  |  | 3.12 |

Claves: camión, recuperable, bajante, carga, transporte, vertedero, levantar, escombro

| Medición | Uds. | Largo | Parcial |
|---|---|---|---|
|  | 4 | 5.4 | 21.60 |
| Total |  |  | 21.6 |

## C03 CUBIERTA
Importe: 63529.66

**E002228** m2 SISTEMA PANEL TIPO STRUCTA CASA O EQUIVALENTE (14/05/2015)
787.5 m2 × 70.97 (75.23 con costes indirectos) = 59243.63
Formación de sistema de cubierta tipo Structa Casa o equivalente, compuesto por paneles de fibrocemento de 940x620mm, fijadas sobre rastreles de PVC, con placas de aislamiento XPS de 100 mm. de espesor, interpuestas entre los mismos. Incluso p/p de material de sujeción homologado por el fabricante, anclaje y colocación de piezas epeciales de remate. i/p.p. de solapes, caballetes, limas, remates, encuentros, accesorios de fijación, juntas de estanqueidad, todos homologados por el fabricante, medios auxiliares y elementos de seguridad, totalmente instalado. Medida en verdadera magnitud.

| Código | Ud | Descripción | Rendimiento | Precio | Importe |
|---|---|---|---|---|---|
| MAN003 | h | Oficial 1ª (mano de obra; 14/05/2015) | 0.22 | 16.5 | 3.63 |
| MAN005 | h | Ayudante | 0.22 | 15.83 | 3.48 |
| MAN007 | h | Peón ordinario | 0.22 | 15.5 | 3.41 |
| 002801 | ud | Panel tipo Structa Casa o equivalente 940x620mm (material; 25/08/2016) | 2.5 | 16.841862445923 | 42.10 |
| 002802 | ud | Reperc. m2 de pieza de remate de inicio (material; 25/08/2016) | 0.15 | 32.463589964054 | 4.87 |
| 002803 | ud | Reperc. m2 de pieza de remate de final (material; 25/08/2016) | 0.04 | 32.463589964054 | 1.30 |
| 002804 | ud | Reperc. m2 de pieza de remate en limatesas (material; 25/08/2016) | 0.08 | 50.955634894287 | 4.08 |
| 002702 | m | Reperc. m2 de rastrel listón BT PVC (material; 24/08/2016) | 3 | 0.5900652519652 | 1.77 |
| 002703 | m2 | Placa XPS e=100mm RC200 o similar (material; 25/08/2016) | 1 | 4.6405131679979 | 4.64 |
| 002707 | ud | Pequeño material cubierta (material; 25/08/2016) | 1 | 1.6901869081716 | 1.69 |
|  |  | Total |  |  | 70.97 |

| Medición | Uds. | Largo | Alto | Parcial |
|---|---|---|---|---|
|  | 1 | 750 | 1.05 | 787.50 |
| Total |  |  |  | 787.5 |

**E28RSG021** ud LINEA DE ANCLAJE HORIZONTAL PERM. ACERO C/AMORTIGUADOR (12/05/2015)
4 ud × 362.51 (384.26 con costes indirectos) = 1537.04
Suministro e instalación de sistema de protección contra caídas de altura mediante línea de anclaje horizontal permanente, de cable de acero, con amortiguador de caídas, de hasta 12m. de longitud, clase C, compuesta por 1 anclaje terminal de aleación de aluminio L-2653 con tratamiento térmico T6, acabado con pintura epoxi-poliéster; 1 anclaje terminal con amortiguador de acero inoxidable AISI 316, acabado brillante;1 anclaje intermedio de acero inoxidable AISI 316, acabado brillante;cable flexible de acero galvanizado, de 10 mm de diámetro, compuesto por 7 cordones de 19 hilos;1 poste;tensor de caja abierta, con ojo en un extremo y horquilla en el extremo opuesto;conjunto de un sujetacables y un terminal manual;protector para cabo;placa de señalizaciónyconjunto de dos precintos de seguridad. Incluso fijaciones mecánicas de anclajes mediante tacos químicos, arandelas y tornillos de acero. Totalmente montada, incluso emisión de certificado de prueba de resistencia del sistema instalado.

| Código | Ud | Descripción | Rendimiento | Precio | Importe |
|---|---|---|---|---|---|
| MAN003 | h | Oficial 1ª | 2.3 | 16.5 | 37.95 |
| MAN007 | h | Peón ordinario | 2.3 | 15.5 | 35.65 |
| mt50spl110 | u | Anclaje terminal de aleación de aluminio L-2653 con tratamiento (material; 12/05/2015) | 1 | 8.270914633479 | 8.27 |
| mt50spl105a | u | Fijación compuesta por taco químico, arandela y tornillo de acer (material; 12/05/2015) | 4 | 3.3403693924812 | 13.36 |
| mt50spl100 | u | Anclaje terminal con amortiguador, de acero inoxidable AISI 316, (material; 12/05/2015) | 1 | 72.448011614174 | 72.45 |
| mt50spl005 | u | Fijación compuesta por taco químico, arandela y tornillo de acer (material; 12/05/2015) | 6 | 4.0504479160326 | 24.30 |
| mt50spl020 | u | Anclaje intermedio de acero inoxidable AISI 316, acabado brillan (material; 12/05/2015) | 1 | 46.445136103841 | 46.45 |
| mt50spl130 | u | Cable flexible de acero galvanizado, de 10 mm de diámetro, compu (material; 12/05/2015) | 14 | 1.4801636828959 | 20.72 |
| mt50spl040 | u | Tensor de caja abierta, con ojo en un extremo y horquilla en el (material; 12/05/2015) | 1 | 55.736163545802 | 55.74 |
| mt50spl050 | u | Conjunto de un sujetacables y un terminal manual, de acero inoxi (material; 12/05/2015) | 1 | 21.112334693197 | 21.11 |
| mt50spl080 | u | Protector para cabo, de PVC, color amarillo. (material; 12/05/2015) | 1 | 3.3803738163433 | 3.38 |
| mt50spl060 | u | Placa de señalización de la línea de anclaje. (material; 12/05/2015) | 1 | 10.471157945892 | 10.47 |
| mt50spl070 | u | Conjunto de dos precintos de seguridad. (material; 12/05/2015) | 1 | 12.661400152339 | 12.66 |
|  |  | Total |  |  | 362.51 |

Claves: cuerda, horizontal, seguridad, fijación, anclaje, cinturón, blocante, línea, caída

**E0070** m2 ESMALTE ANTIOXIDANTE
52 m2 × 19.13 (20.28 con costes indirectos) = 1054.56
Tratamiento protector antioxidante de superficies metálicas mediante aplicación de esmalte de acabado con propiedades y tonalidad adecuada al metal a tratar, formulado con resina alquídica, estabilidad de color y brillo, b/color, protección muy alta -apta para ambientes marinos agresivos-, previa preparación del soporte (eliminación total de capas antiguas de esmalte, saneamiento, lijado y limpieza), aplicación de una mano de imprimación multiadherente con fosfato de zinc y dos manos del tratamiento siguiendo las instrucciones de aplicación y preparación del soporte según se especifique en la ficha técnica del producto -Oxiron de la marca Titan o equivalente en color a seleccionar por la DF, con un mínimo de tres manos de producto final-. Incluido medios auxiliares para alcanzar las áreas de actuación y desplazar provisionalmente los equipos hasta su redisposición en al zona de emplazamiento actual.

| Código | Ud | Descripción | Rendimiento | Precio | Importe |
|---|---|---|---|---|---|
| MAN003 | h | Oficial 1ª | 0.95 | 16.5 | 15.68 |
| P25RI060 | l | Imp. acrílica Conseal primer (material; 11/09/2015) | 0.114 | 12.831418953753 | 1.46 |
| P25RO110 | l | E. metálico (material; 17/12/2015) | 0.14 | 13.681512960821 | 1.92 |
| P25WW220 | ud | Pequeño material en trat.prot.metal (material) | 0.08 | 0.9000995368961 | 0.07 |
|  |  | Total |  |  | 19.13 |

| Medición | Uds. | Largo | Ancho | Parcial |
|---|---|---|---|---|
| Perfilería lucernario | 1 | 140 | 0.2 | 28.00 |
| Rejillas | 1 | 30 | 0.8 | 24.00 |
| Total |  |  |  | 52 |

**E002229** m2 CUBIERTA INCL. PLACAS TRASLÚCIDAS POLICARBONATO CELULAR 8mm ESP. (14/05/2015)
67 m2 × 23.86 (25.29 con costes indirectos) = 1694.43
Suministro y montaje de cobertura de faldones de cubiertas inclinadas, con placas translúcidas planas de policarbonato, de 8 mm de espesor, con una transmisión de luminosidad del 90%, fijadas mecánicamente a cualquier tipo de correa estructural (no incluida en este precio). Incluso p/p de elementos de fijación, accesorios, juntas, remates perimetrales y otras piezas de remate para la resolución de puntos singulares.

| Código | Ud | Descripción | Rendimiento | Precio | Importe |
|---|---|---|---|---|---|
| MAN003 | h | Oficial 1ª | 0.1 | 16.5 | 1.65 |
| MAN005 | h | Ayudante | 0.1 | 15.83 | 1.58 |
| POL001 | m2 | Placa traslúcida plana de policarbonato celular 8mm de esp. (material; 25/08/2016) | 1 | 11.851310569133 | 11.85 |
| POL002 | m2 | Perfil en H de policarbonato para placa plana trasl., 8mm esp. (material; 25/08/2016) | 1 | 3.3003649686192 | 3.30 |
| POL003 | m2 | Perfil en U de policarbonato para placa plana trasl. 8mm esp. (material; 25/08/2016) | 2 | 1.150127186034 | 2.30 |
| POL004 | m | Pieza de cumbrera para cubierta de placas (material; 25/08/2016) | 0.1 | 5.4506027512044 | 0.55 |
| POL005 | m | Pieza de remate perimetral para cubiertas de placas (material; 25/08/2016) | 0.1 | 4.5705054262393 | 0.46 |
| POL006 | ud | Aireador 86x47cm para cubiertas de placas (material; 25/08/2016) | 0.02 | 70.547801480727 | 1.41 |
| POL007 | ud | Tornillo autotaladrante para fijación de placas (material; 25/08/2016) | 2 | 0.3800420266895 | 0.76 |
|  |  | Total |  |  | 23.86 |

| Medición | Uds. | Largo | Parcial |
|---|---|---|---|
| Lucernario | 1 | 67 | 67.00 |
| Total |  |  | 67 |

## C04 SANEAMIENTO
Importe: 11632.02

**E02ES011** m3 EXC.ZANJA SANEAM. T.MEDIO A MANO
64 m3 × 29.16 (30.91 con costes indirectos) = 1978.24
Excavación en zanjas de saneamiento hasta cota de solera de sótano, en terrenos de consistencia media, por medios manuales, con extracción de tierras a los bordes, y con posterior relleno y apisonado de las tierras procedentes de la excavación y con p.p. de medios auxiliares.

| Código | Ud | Descripción | Rendimiento | Precio | Importe |
|---|---|---|---|---|---|
| MAN007 | h | Peón ordinario | 1.75 | 15.5 | 27.13 |
| M08RI010 | h. | Pisón vibrante 70 kg. (maquinaria) | 0.65 | 3.13 | 2.03 |
|  |  | Total |  |  | 29.16 |

Claves: manual, zanja, excavación, flojo, mano, saneamiento, consistencia, extracción, tierra, relleno, auxiliar, apisonado, terreno, medio

| Medición | Uds. | Largo | Ancho | Alto | Parcial |
|---|---|---|---|---|---|
| Zanjas saneamiento | 2 | 20 | 0.8 | 0.8 | 25.60 |
|  | 4 | 15 | 0.8 | 0.8 | 38.40 |
| Total |  |  |  |  | 64 |

**E0017** ud CONEXIONES RED (14/05/2015)
4 ud × 87.24 (92.47 con costes indirectos) = 369.88
Trabajos necesarios para el conexionado de la nueva conducción de aguas pluviales a la red existente, incluido corte o perforacion de elementos, ayudas de albañilería para la realización de los trabajos, mano de obra en carga y descarga, materiales, apertura y tapado de rozas, recibidos, remates y ayudas a acometida, accesorios y piezas especiales, i/p.p. de elementos o material auxiliar, limpieza y medios auxiliares.

| Código | Ud | Descripción | Rendimiento | Precio | Importe |
|---|---|---|---|---|---|
| MAN004 | h | Oficial 2ª (mano de obra; 14/05/2015) | 2.75 | 16.22 | 44.61 |
| MAN007 | h | Peón ordinario | 2.75 | 15.5 | 42.63 |
|  |  | Total |  |  | 87.24 |

Claves: vertedero, tráfico, excavación, terreno, drenaje, producción, carga, transporte, zanja

**E03ALA010** ud ARQUETA LADRI.PIE/BAJANTE 40x40x120cm
4 ud × 101.84 (107.95 con costes indirectos) = 431.80
Arqueta a pie de bajante registrable, de 40x40x120 cm. de medidas interiores, construida con fábrica de ladrillo macizo tosco de 1/2 pie de espesor, recibido con mortero de cemento M-5, colocado sobre solera de hormigón en masa HM-20/P/40/I de 10 cm. de espesor, enfoscada y bruñida por el interior con mortero de cemento M-15 redondeando ángulos, con codo de PVC de 45º, para evitar el golpe de bajada en la solera, con tapa y marco de hormigón armado prefabricada, terminada y con p.p. de medios auxiliares, sin incluir la excavación, ni el relleno perimetral posterior, s/ CTE-HS-5.

| Código | Ud | Descripción | Rendimiento | Precio | Importe |
|---|---|---|---|---|---|
| MAN003 | h | Oficial 1ª | 1.95 | 16.5 | 32.18 |
| MAN006 | h | Peón especializado | 0.9 | 15.75 | 14.18 |
| P01HM020 | m3 | Hormigón HM-20/P/40/I central (material) | 0.042 | 69.19 | 2.91 |
| P01LT020 | mud | Ladrillo perforado tosco 24x11,5x7 cm. (material) | 0.056 | 97.97 | 5.49 |
| P01MC040 | m3 | Mortero cem. gris II/B-M 32,5 M-5/CEM (material) | 0.023 | 58.64 | 1.35 |
| P01MC010 | m3 | Mortero cem. gris II/B-M 32,5 M-15/CEM (material) | 0.015 | 67.9 | 1.02 |
| P02CVC010 | ud | Codo M-H PVC j.elást. 45º D=160mm (material) | 1 | 18.38 | 18.38 |
| P02EAT020 | ud | Tapa cuadrada HA e=6cm 50x50cm (material) | 1 | 26.33 | 26.33 |
|  |  | Total |  |  | 101.84 |

Claves: hormigón, colocación, fábrica, construcción, interior, armadura, arqueta, pie, medio, registro, marco, perímetro, relleno, auxiliar, bajante, prefabricado, excavación, enfoscado, bruñido, ángulo, codo, tosco, masa, solera, tapa, terminación, macizo, mortero, cemento, ladrillo, PVC

| Medición | Uds. | Parcial |
|---|---|---|
| Nuevas bajantes | 4 | 4.00 |
| Total |  | 4 |

**E03OEP005** m TUBO PVC LISO MULTICAPA ENCOL. 110mm
100 m × 13.66 (14.48 con costes indirectos) = 1448.00
Colector de saneamiento enterrado de PVC liso multicapa, serie SN-4, rigidez anular nominal 4 kN/m², con un diámetro 110 mm. encolado. Colocado en zanja, sobre una cama de arena de río de 10 cm. debidamente compactada y nivelada, relleno lateralmente y superiormente hasta 10 cm. por encima de la generatriz con la misma arena; compactando ésta hasta los riñones. Con p.p. de medios auxiliares y sin incluir la excavación ni el tapado posterior de las zanjas, s/ CTE-HS-5.

| Código | Ud | Descripción | Rendimiento | Precio | Importe |
|---|---|---|---|---|---|
| MAN003 | h | Oficial 1ª | 0.18 | 16.5 | 2.97 |
| MAN006 | h | Peón especializado | 0.18 | 15.75 | 2.84 |
| P01AA020 | m3 | Arena de río 0/6 mm. (material) | 0.235 | 16.96 | 3.99 |
| P02TVO310 | m. | Tub.PVC liso multicapa encolado D=110 (material) | 1 | 3.86 | 3.86 |
|  |  | Total |  |  | 13.66 |

Claves: tubo, colocación, areno, diámetro, saneamiento, colector, liso, zanja, tapa, PVC, capa, cola, río, excavación, medio, riñones, lateral, relleno, compacto, auxiliar, nivel

| Medición | Uds. | Largo | Parcial |
|---|---|---|---|
| Saneamiento enterrado | 2 | 20 | 40.00 |
|  | 4 | 15 | 60.00 |
| Total |  |  | 100 |

**E02SZ060** m3 RELL.TIERR.ZANJA MANO S/APORT. (14/05/2015)
64 m3 × 8.53 (9.04 con costes indirectos) = 578.56
Relleno y extendido de tierras propias en zanjas, por medios manuales, en tongadas de 20 cm. de espesor, hasta conseguir un grado de compactación del 95% del proctor modificado, sin aporte de tierras, incluso regado de las mismas y refino de taludes, y con p.p. de medios auxiliares.

| Código | Ud | Descripción | Rendimiento | Precio | Importe |
|---|---|---|---|---|---|
| MAN007 | h | Peón ordinario | 0.55 | 15.5 | 8.53 |
|  |  | Total |  |  | 8.53 |

Claves: mano, manual, relleno, medio, aportación, auxiliar, tierra, zanja

| Medición | Uds. | Largo | Ancho | Alto | Parcial |
|---|---|---|---|---|---|
| Excavación | 2 | 20 | 0.8 | 0.8 | 25.60 |
|  | 4 | 15 | 0.8 | 0.8 | 38.40 |
| Total |  |  |  |  | 64 |

**E04SM040** m2 SOLERA HORMIG.HM-20/P/20 e=15cm
80 m2 × 13.66 (14.48 con costes indirectos) = 1158.40
Solera de hormigón en masa de 15 cm. de espesor, realizada con hormigón HM-20 N/mm2, Tmáx.20 mm., elaborado en obra, con acabado superficial fratasado, i/vertido, colocación, p.p. de juntas, aserrado de las mismas y fratasado. Según NTE-RSS y EHE-08.

| Código | Ud | Descripción | Rendimiento | Precio | Importe |
|---|---|---|---|---|---|
| E04SE030 | m3 | HORMIGÓN HM-20/P/20/I SOLERA | 0.15 | 91.08 | 13.66 |
|  |  | Total |  |  | 13.66 |

Claves: hormigón, masa, solera, junta, elaboración, colocación, fratasado

| Medición | Uds. | Largo | Ancho | Parcial |
|---|---|---|---|---|
| Saneamiento enterrado | 2 | 20 | 0.8 | 32.00 |
|  | 4 | 15 | 0.8 | 48.00 |
| Total |  |  |  | 80 |

**D19AI025** m2 SOLADO BALD. HIDRAULICA EXTERIORES C3 (02/05/2013)
80 m2 × 21.54 (22.83 con costes indirectos) = 1826.40
Solado de baldosa porosa hidraulica, de dimensiones y colores iguales a la existente, válida para exteríores (resistencia al deslizamiento Rd>45 s/ UNE-ENV 12633 CLASE 3), recibido con mortero de cemento y arena de río M5 según UNE-EN 998-2, i/cama de 2 cm. de arena de río, rejuntado y limpieza, s/ CTE-DB-SU y NTE-RST-6.

| Código | Ud | Descripción | Rendimiento | Precio | Importe |
|---|---|---|---|---|---|
| MAN004 | h | Oficial 2ª | 0.3 | 16.22 | 4.87 |
| MAN007 | h | Peón ordinario | 0.15 | 15.5 | 2.33 |
| U18GA030 | M2 | Baldosa porosa color 40x40 cm (material; 02/05/2013) | 1.05 | 12 | 12.60 |
| A01JF006 | M3 | MORTERO CEMENTO M5 (material; 02/05/2013) | 0.025 | 46.7 | 1.17 |
| U04AA001 | M3 | Arena de río (0-5mm) (material; 02/05/2013) | 0.02 | 18 | 0.36 |
| U04CF005 | Tm | Cemento blanco BL-II 42,5 R Granel (material; 02/05/2013) | 0.001 | 213.6 | 0.21 |
|  |  | Total |  |  | 21.54 |

| Medición | Uds. | Largo | Ancho | Parcial |
|---|---|---|---|---|
| Zanjas saneamiento | 2 | 20 | 0.8 | 32.00 |
|  | 4 | 15 | 0.8 | 48.00 |
| Total |  |  |  | 80 |

**CP01** m LIMPIEZA CANALÓN (14/05/2015)
156.6 m × 1.55 (1.64 con costes indirectos) = 256.82
Limpieza de canalón en cubierta inclinada, retirando la suciedad acumulada (escombros, nidos, hojas, etc.) sobre todos los paramentos de la sección que dispone -incluidas las zonas superiores y extremos sobre los que se define la aplicación de impermeabilización posterior-, con medios manuales y herramientas, y posterior limpieza con agua a presión, aportando una superficie limpia de residuos, totalmente preparada para los trabajos previstos posteriormente. Incluso p/p de retirada, acopio y carga manual de escombros sobre camión o contenedor.

| Código | Ud | Descripción | Rendimiento | Precio | Importe |
|---|---|---|---|---|---|
| MAN007 | h | Peón ordinario | 0.1 | 15.5 | 1.55 |
|  |  | Total |  |  | 1.55 |

| Medición | Uds. | Largo | Alto | Parcial |
|---|---|---|---|---|
| Canalón noreste | 1 | 24 | 1.35 | 32.40 |
| Canalón sureste | 1 | 34 | 1.35 | 45.90 |
| Canalón suroeste | 1 | 24 | 1.35 | 32.40 |
| Canalón noroeste | 1 | 34 | 1.35 | 45.90 |
| Total |  |  |  | 156.6 |

**CP02** m2 IMP. CANALÓN (14/05/2015)
87.5 m2 × 17.28 (18.32 con costes indirectos) = 1603.00
Impermeabilización de canalón de dimensiones y sección correspondientes con las indicaciones aportadas en la documentación gráfica adjunta, realizada mediante el sistema visto MasterSeal Roof 2160 "BASF" o equivalente, de 2 a 2,5 mm de espesor total, compuesta por: membrana de impermeabilizante líquida Master Seal M860 "BASF" o equivalente, de color gris, aplicada y extendida con llana dentada; y capa de acabado con sellante de color gris Master Seal TC 259 "BASF", aplicada mediante brocha, rodillo o pistola; previa imprimación con MasterTop P 621 "BASF" o equivalente, compuesto por poliuretano alifático monocomponente y disolventes, aplicada mediante brocha, rodillo o pistola. Incluso p/p de limpieza y preparación de la superficie soporte cementosa, aplicación de imprimación transparente, de dos componentes a base de resina epoxi, con brocha, rodillo o pistola, y posterior espolvoreo de árido de cuarzo MasterTop F5 "BASF" o equivalente; y resolución de puntos singulares. Incluso preparación del soporte, y saneado de puntos que no cumplan las condiciones necesarias para su aplicación, además de los medios necesarios para la ejecución. Totalmente terminado en las áreas de actuación en condiciones adecuadas.
Superficies medias estimadas.
Se realizará un replanteo previo de las zonas de ejecución "a reforzar" sobre toda la sección descrita en el detalle gráfico aportado, en base a las mediciones disponibles en esta partida.

| Código | Ud | Descripción | Rendimiento | Precio | Importe |
|---|---|---|---|---|---|
| MAN003 | h | Oficial 1ª | 0.095 | 16.5 | 1.57 |
| CPIC01 | kg | IMPERMEABILIZACION (material; 30/11/2015) | 0.35 | 10.321141356409 | 3.61 |
| CPIC02 | kg | ARIDO DE CUARZO 0,4 - 1,0mm (material; 25/11/2015) | 1 | 0.3800420266895 | 0.38 |
| CPIC03 | kg | IMP. LIQUIDO BASE DE RESINAS (material; 30/11/2015) | 1.6 | 6.0006635793076 | 9.60 |
| CPIC04 | kg | SELLANTE COLOR GRIS POL. ASFALTICO (material; 25/11/2015) | 0.2 | 10.591171217478 | 2.12 |
|  |  | Total |  |  | 17.28 |

| Medición | Uds. | Largo | Ancho | Alto | Parcial |
|---|---|---|---|---|---|
| Canalón noreste | 1 | 24 |  | 0.5 | 12.00 |
| Canalón sureste | 1 | 34 |  | 0.5 | 17.00 |
| Canalón suroeste | 1 | 24 |  | 0.5 | 12.00 |
| Canalón noroeste | 1 | 34 |  | 0.5 | 17.00 |
| Zonas de refuerzo esquinas | 4 | 7.5 |  | 0.85 | 25.50 |
| Zona de refuerzo sumideros centrales | 1 | 2 | 2 |  | 4.00 |
| Total |  |  |  |  | 87.5 |

**D01OA506J** m TALADRO D=90 LOSA HORM. C/EQUIP. (02/05/2013)
2.4 m × 139.85 (148.24 con costes indirectos) = 355.78
Apertura, en muros/suelos/forjados/losas de hormigón en masa o armado, de taladro de 90 mm. de diámetro realizado con equipo perforador especializado, i/replanteo, tiempos de instalación y desplazamiento a/en obra, transporte de escombros a pie de carga y p.p. de costes indirectos.

| Código | Ud | Descripción | Rendimiento | Precio | Importe |
|---|---|---|---|---|---|
| MAN003 | h | Oficial 1ª | 4.2 | 16.5 | 69.30 |
| MAN007 | h | Peón ordinario | 2.1 | 15.5 | 32.55 |
| U02AF010 | Hr | Carro perforador (maquinaria; 02/05/2013) | 0.95 | 28 | 26.60 |
| U02AF020 | Hr | Sonda para taladro a rotación (maquinaria; 02/05/2013) | 0.95 | 12 | 11.40 |
|  |  | Total |  |  | 139.85 |

| Medición | Uds. | Largo | Parcial |
|---|---|---|---|
| Nuevas bajantes | 4 | 0.6 | 2.40 |
| Total |  |  | 2.4 |

**D01** ud SUMIDERO SIFÓNICO (14/05/2015)
8 ud × 49.72 (52.7 con costes indirectos) = 421.60
Suministro y colocación de sumidero sifónico con cazoleta tipo "Blücher Drain Roof" o equivalente, conformado con materiales aptos para ambientes marinos agresivos, de salida vertical hasta 110 mm de diámetro. Incluso p/p de conexión a la red de saneamiento del edificio y posterior sellado, con reparación de los desperfectos que se puedan ocasionar, limpieza, acopio, retirada y carga manual de escombros sobre camión o contenedor. Totalmente terminado, incluyendo los ajustes necesarios para su acoplamiento -albañilería-, realización de cortes, empalmes sobre las piezas o elementos a intervenir, sellados con acabados estéticos adecuados, conexionado y probado / funcionando.

| Código | Ud | Descripción | Rendimiento | Precio | Importe |
|---|---|---|---|---|---|
| SS01 | ud | Sumidero sifónico tipo Blücher Drain Roof o equiv. (material; 30/11/2015) | 1 | 36.133995853397 | 36.13 |
| MAN005 | h | Ayudante | 0.3 | 15.83 | 4.75 |
| SS03 | ud | TUBO DE PVC DE 110MM DE DIAMETRO (material; 25/11/2015) | 1 | 3.6003981475846 | 3.60 |
| DLM02 | ud | PEQUEÑO MATERIAL (material; 30/11/2015) | 1 | 5.2405795259287 | 5.24 |
|  |  | Total |  |  | 49.72 |

| Medición | Uds. | Parcial |
|---|---|---|
| Sumideros | 8 | 8.00 |
| Total |  | 8 |

**E20WJA020** m BAJANTE ALUMINIO LACADO D90 mm (07/05/2015)
43.2 m × 12.62 (13.38 con costes indirectos) = 578.02
Bajante de aluminio lacado, de 90 mm de diámetro, con sistema de unión por remaches y sellado con silicona en los empalmes, instalada con p.p. de conexiones, codos, abrazaderas, etc.

| Código | Ud | Descripción | Rendimiento | Precio | Importe |
|---|---|---|---|---|---|
| MAN003 | h | Oficial 1ª | 0.2 | 16.5 | 3.30 |
| P17JA021 | m | Bajante aluminio D90 mm. p.p.piezas (material; 07/05/2015) | 1.1 | 8.4709367527892 | 9.32 |
|  |  | Total |  |  | 12.62 |

Claves: diametro, bajante, conexion, laca, aluminio, abrazadera, silicona, remache, codo, union, empalme

| Medición | Uds. | Largo | Parcial |
|---|---|---|---|
|  | 8 | 5.4 | 43.20 |
| Total |  |  | 43.2 |

**C18V020** ud PROTECCIÓN DE BAJANTES (07/05/2015)
8 ud × 73.76 (78.19 con costes indirectos) = 625.52
Suministro y colocación de protección de bajantes mediante "U" de chapa de acero galvanizado de dimensiones 2,20x0,30x0,3 cm. y un espesor de chapa de 1,5 mm. Fijada al paramento vertical mediante 6 tornillos expansivos. Incluso parte proporcional de replanteo, soldaduras, cortes, remates, realización de codos, fijación, andamios, medidas de seguridad, etc. Totalmente acabado.

| Código | Ud | Descripción | Rendimiento | Precio | Importe |
|---|---|---|---|---|---|
| MAN003 | h | Oficial 1ª | 0.25 | 16.5 | 4.13 |
| MAN007 | h | Peón ordinario | 0.25 | 15.5 | 3.88 |
| P21EV300 | ud | Protector de bajantes (material; 07/05/2015) | 1 | 65.74727061728 | 65.75 |
|  |  | Total |  |  | 73.76 |

Claves: bajante, vertical, proteccion, suministro, chapa, galvanizar, paramento, codo, colocacion, fijacion, soldadura, dimension, replanteo, corte, remate, andamio, acero, tornillo, seguridad, expandido

## C05 CONTROL DE CALIDAD (25/08/2016)
Importe: 779.24

**CC0101** ud CONJUNTO DE ENSAYOS Y PRUEBAS DE SERVICIO (25/08/2016)
1 ud × 735.13 (779.24 con costes indirectos) = 779.24
Conjunto de ensayos de recepción de materiales, controles de ejecuión y pruebas de puesta en servicio a definir por la DF en base a los requisitos normativos durante la ejecución de las obras, incluso entrega de informes y certificados de aquellas instalaciones que lo requieran. Sin descomponer.

| Código | Ud | Descripción | Rendimiento | Precio | Importe |
|---|---|---|---|---|---|
| CC010101 | ud | Ensayos y pruebas de servicio - sin descomponer (25/08/2016) | 1 | 735.13129399501 | 735.13 |
|  |  | Total |  |  | 735.13 |

| Medición | Uds. | Parcial |
|---|---|---|
| Conjunto de ensayos | 1 | 1.00 |
| Total |  | 1 |

## C06 SEGURIDAD Y SALUD (23/09/2016)
Importe: 1371.18

**SYS0101** ud MEDIDAS SEGURIDAD Y SALUD (23/09/2016)
1 ud × 1293.57 (1371.18 con costes indirectos) = 1371.18
Conjunto de medidas en materia de seguridad y salud en el trabajo, incluyendo desarrollo del Plan de Seguridad y Salud, carteles de prevención en la obra, protecciones personales, protecciones colectivas en la obra, vallado perimetral provisional y previsiones necesarias para no interferir con los usuarios del inmueble, según criterio de la D.F. y legislación / normativa de Seguridad y Salud vigente. Sin descomponer.

| Código | Ud | Descripción | Rendimiento | Precio | Importe |
|---|---|---|---|---|---|
| SYS010101 | u | Medidas SyS - sin descomponer (23/09/2016) | 1 | 1293.57 | 1293.57 |
|  |  | Total |  |  | 1293.57 |

## C07 GESTIÓN DE RESIDUOS (30/08/2016)
Importe: 11491.22

**RES0101** ud GESTION DE RESIDUOS (30/08/2016)
1 ud × 10840.77 (11491.22 con costes indirectos) = 11491.22
Conjunto de medidas en materia de gestión de residuos, incluyendo alquiler de contenedores, carga, transporte a vertedero y canon de vertido Sin descomponer, según lo definido en el Anejo de Gestión de Residudos de la Memoria del Proyecto.

| Código | Ud | Descripción | Rendimiento | Precio | Importe |
|---|---|---|---|---|---|
| GES0101 | u | Gestion de Residuos - sin descomponer (30/08/2016) | 1 | 10840.77 | 10840.77 |
|  |  | Total |  |  | 10840.77 |

| Código | Ud | Descripción | Precio |
|---|---|---|---|
| P26UVG020 | ud | Unión gibault fundición nodular D=140mm (material) | 44.44 |

## Precios auxiliares

**E04SE030** m3 HORMIGÓN HM-20/P/20/I SOLERA
Precio: 91.08
Hormigón HM-20 N/mm2, consistencia plástica, Tmáx.20 mm., para ambiente normal, elaborado en central en solera, incluso vertido, compactado según EHE-08, p.p. de vibrado, regleado y curado en soleras.

| Código | Ud | Descripción | Rendimiento | Precio | Importe |
|---|---|---|---|---|---|
| MAN003 | h | Oficial 1ª | 0.7 | 16.5 | 11.55 |
| MAN007 | h | Peón ordinario | 0.7 | 15.5 | 10.85 |
| P01HM010 | m3 | Hormigón HM-25/P/20/I central (material) | 1 | 68.68 | 68.68 |
|  |  | Total |  |  | 91.08 |

Claves: plástico, curado, vibración, compacto, vertedero, central, ambiente, consistencia, solera, hormigón, elaboración

**A01JF006** M3 MORTERO CEMENTO M5 (material; 02/05/2013)
Precio: 46.7
M3. Mortero de cemento CEM II/A-P 32,5 R y arena de río M5 con una resistencia a compresión de 5 N/mm2 según norma UNE-EN 998-2, confeccionado con hormigonera de 250 l.

| Código | Ud | Descripción | Rendimiento | Precio | Importe |
|---|---|---|---|---|---|
| MAN007 | h | Peón ordinario | 0 | 15.5 | 0.00 |
| U04CA001 | Tm | Cemento CEM II/B-P 32,5 R Granel (material; 02/05/2013) | 0.25 | 103.87 | 25.97 |
| U04AA001 | M3 | Arena de río (0-5mm) | 1.1 | 18 | 19.80 |
| U04PY001 | M3 | Agua (material; 02/05/2013) | 0.255 | 1.51 | 0.39 |
| A03LA005 | Hr | HORMIGONERA ELÉCTRICA 250 L. (material; 02/05/2013) | 0.4 | 1.34 | 0.54 |
|  |  | Total |  |  | 46.7 |

**A03LA005** Hr HORMIGONERA ELÉCTRICA 250 L. (material; 02/05/2013)
Precio: 1.34
Hr. Hormigonera eléctrica de 250 lt con un motor eléctrico de 3CV, con bastidor y cabina de acero, pala mezcladoras, adecuadas para asegurar una mezcla rápida y homogénea, mecanismos protegidos herméticamente, con un peso en vacío de 290Kg y un rendimiento aproximado de 3,4m3.

| Código | Ud | Descripción | Rendimiento | Precio | Importe |
|---|---|---|---|---|---|
| U02LA201 | Hr | Hormigonera 250 l. (maquinaria; 02/05/2013) | 1 | 0.9 | 0.90 |
| U%10 | % | Amortización y otros gastos (02/05/2013) | 10 % | 0.90 | 0.09 |
| U02SW005 | Ud | Kilowatio (02/05/2013) | 3.5 | 0.1 | 0.35 |
|  |  | Total |  |  | 1.34 |

## Recursos

**M13AM010** d. m2. alq. andamio acero galvanizado
Claves: andamio, galvanizar, acero

**M13AM020** m2 Montaje y desm. and. h<8 m
Claves: montaje

**M13AM160** d. m2. alq. red mosquitera andamios
Claves: red, andamio

**M13AM170** m2 Montaje y desm. red andam
Claves: montaje, red

**M06CM030** h. Compre.port.diesel m.p. 5 m3/min 7 bar
Claves: diesel

**M06MR110** h. Martillo manual rompedor neum. 22 kg
Claves: rompedor, manual, martillo

**P25WW220** ud Pequeño material en trat.prot.metal
Claves: material

**M08RI010** h. Pisón vibrante 70 kg
Claves: vibración, pisón

**P01HM020** m3 Hormigón HM-20/P/40/I central
Claves: hormigón, central

**P01LT020** mud Ladrillo perforado tosco 24x11,5x7 cm
Claves: tosco, perforación, ladrillo

**P01MC040** m3 Mortero cem. gris II/B-M 32,5 M-5/CEM
Claves: mortero, gris

**P01MC010** m3 Mortero cem. gris II/B-M 32,5 M-15/CEM
Claves: mortero, gris

**P02CVC010** ud Codo M-H PVC j.elást. 45º D=160mm
Claves: codo, PVC

**P02EAT020** ud Tapa cuadrada HA e=6cm 50x50cm
Claves: cuadrado, tapa

**P01AA020** m3 Arena de río 0/6 mm
Claves: areno, río

**P02TVO310** m. Tub.PVC liso multicapa encolado D=110
Claves: capa, cola, PVC, liso

**P17JA021** m Bajante aluminio D90 mm. p.p.piezas
Claves: pieza, bajante, aluminio

**P21EV300** ud Protector de bajantes
Claves: bajante, material, proteccion

**P01HM010** m3 Hormigón HM-25/P/20/I central
Claves: hormigón, central
